# Neubau Forensik Weissenau
Angebotsaufforderung (GAEB 90, DA83)
DV-Nummer: E320-23
Währung: EUR
Auftraggeber: ZfP Südwürttemberg, Weingartshofer Str. 2, 88214 Ravensburg,

## 442 | PV Anlage
Datum: 28.09.26

*Hinweis*
1. ALLGEMEINE BAUBESCHREIBUNG

1.1 Allgemeine Angaben
Bauherr:
Zentrum für Psychiatrie Süd
vert. durch Herr Nicolas Riek
Weingartshofer Str. 2
88214 Ravensburg
Tel. 0751-7601 2137

Baugrundstück:
Weingartshofer Str. 2
88214 Ravensburg
Fl.Nr. 485/1

1.2 Lage / Standort
Das Zentrum für Psychiatrie Süd befindet sich im
Ravensburger Stadtteil Weissenau in Baden-Württemberg.
Der Standort ist Teil einer weitläufigen historischen
Kliniklandschaft und liegt südöstlich des Ravensburger
Stadtzentrums. Geprägt ist das Areal durch seine
ruhige Lage am Rand der Stadt sowie durch großzügige
Grünflächen, altem Baumbestand und einer offenen,
parkartigen Struktur, die eine naturnahe Atmosphäre
bietet. Die umgebende Landschaft ist typisch für das
oberschwäbische Voralpenland: sanft gewellt, mit einer
Mischung aus Wiesen, Gehölzgruppen und
landwirtschaftlich genutzten Flächen. In unmittelbarer
Nähe
verläuft der Höllbach, ein kleiner Wasserlauf, der zum
Teil durch das Klinikgelände fließt.

Das Grundstück liegt süd-östlich des ZfP Geländes, das
Baufeld ist frei und unbebaut. Der Neubau des
Hauses 45 für die "Aufnahme und Krisenintervention
Forensische Klinik" entsteht auf einem Teilbereich der
bisherigen Gärtnerei innerhalb des Klinikgeländes.
Konkret liegt der Bauplatz östlich der bestehenden
Gebäude Haus 33 und Haus 34 sowie südlich von Haus 25.
Diese Lage befindet sich in einem Bereich, der
derzeit von gärtnerisch genutzten Flächen geprägt ist.
Der durch das Baufeld des Neubaus verlaufende verdolte
Höllbach muss im Zuge einer Vorabmaßnahme
umverlegt werden. Östlich des Grundstücks verläuft die
Erschließungsstraße der Gärtnerei, während sich
westlich des Neubaus das Sportfeld befindet.
Die Umgebung des Neubaus zeichnet sich durch
gärtnerisch genutzte Flächen aus, die von einer
parkähnlichen Landschaft mit locker verteilten
Baumgruppen geprägt sind. Das Gelände des Neubaus weist
ein leichtes Gefälle auf, das von Norden nach Süden um
circa 2 Meter ansteigt.
Die angrenzenden Gebäude verfügen ebenfalls über
parkähnlich gestaltete Außenanlagen. Die Freibereiche
der Häuser 33, 34 und 25, sowie des Neubaus Haus 45,
werden im Rahmen der Gestaltung der Freianlagen
zu einem gemeinsamen Campus zusammengefasst.

1.3 Baubeschreibung
Planungsziel ist der Neubau einer forensischen Klinik
auf dem Areal des Zentrums für Psychiatrie in
Weissenau. Grundlage bildet das aktuelle Raumprogramm
(Stand 20.06.2023) der ZfP Weissenau. Ein
psychiatrisches Krankenhaus, insbesondere der
Maßregelvollzug, stellt besondere Anforderungen an die
Architektur, die sich von herkömmlichen Kliniken
unterscheidet. Der Neubau soll der "Besserung und
Sicherung" von psychisch erkrankten Straftätern
dienen. Die Architektur soll der Stigmatisierung
entgegenwirken und ein sicheres, freundliches Umfeld
schaffen. Der Einfluss auf das Aggressionspotential
und das Wohlbefinden der Patienten soll durch die
Raumgestaltung positiv beeinflusst werden. Trotz der
hohen Sicherheitsanforderungen soll das Gebäude
Normalität vermitteln. Die lange Behandlungsdauer
erfordert ein ansprechendes, funktionsfähiges
Wohnumfeld, sowohl im Innen- als auch im Außenraum.
Hinsichtlich den Sicherheits- und Sicherungsmaßnahmen
sind spezielle Anforderungen zu erfüllen. Der
Baukörper umfasst zwei separate Aufnahme- und
Kriseninterventionsstationen. Die Stationen sind so
gestaltet, dass Patientenkontakte begrenzt und
Sicherheitsaspekte gewahrt bleiben. Eine durchdachte
Architektur unterstützt die Behandlungsprozesse und
trägt zur Sicherheit und Wohlbefinden der Patienten
bei. Der Neubau beinhaltet eine Mehrzweckhalle, die
sowohl für sportliche Aktivitäten als auch für interne
Veranstaltungen genutzt werden kann.
Das Gebäude stellt eine kompakte, im Grundriss
rechteckige Form dar. Insgesamt werden 3 Geschosse,
Erdgeschoss bis 2. Obergeschoss, mit Flachdach
hergestellt. Die Gesamtabmessung des Neubaus betragen
circa 75 x 40 m. Der Baukörper umfasst einen
erdgeschossigen Innenhof mit Durchfahrt aus dem Osten,
einen großen Innenhof im 1. Obergeschoss und einen
kleineren Innenhof im 2. Obergeschoss.

1.3.1 Nutzung
Die Erschließung des Gebäudes erfolgt sowohl von
Norden als auch von Osten. Ein Vorplatz am
Haupteingang im Norden bietet Besuchern und
Mitarbeitern die Möglichkeit sich dort aufzuhalten. Die
Erschließung im Osten dient dem An- und Abtransport
von Patienten und Waren. Westlich des Neubaus
befindet sich ein gemeinschaftlicher gesicherter
Außenbereich.

Der Gebäudekomplex des forensischen Neubaus umfasst
die Mehrzweckhalle, allgemeine Therapieräume
und zwei separate Aufnahme- und
Kriseninterventionsstationen. Integrierte Innenhöfe
und Loggien bieten
den Patienten die Möglichkeit, unter freiem Himmel zu
verweilen. Die baulich umschlossenen Innenhöfe der
Station verhindern wirksam eine Flucht der Patienten.

Das Gebäude soll sowohl im Inneren als auch im Äußeren
hell, ansprechend und übersichtlich sein, um eine
positive Wirkung auf Patienten, Mitarbeiter und
Besucher zu erzielen. Mit der durchdachten Gestaltung
der
Grundrisse sollen Aggressionen reduziert und ein
Gefühl von Sicherheit und Normalität vermittelt werden.

Die architektonische Gestaltung des Gebäudes spiegelt
sich auch in seiner funktionalen Organisation wider.
Die großzügigen Fassadenöffnungen im Erdgeschoss
beherbergen gemeinschaftliche Nutzungen, wie die
der Mehrzweckhalle und Sporttherapie, während sich
hinter der strukturierten Fassade die
Patientenstationen
mit den Zimmern befinden.

Jedes der beiden Obergeschosse beherbergt eine Station
mit 24 Plätzen in Doppel- und Einzelzimmern
sowie den erforderlichen Bereichen für Arbeit,
Therapie und Aufenthalt. Es gibt separate Bereiche für
Intensivpatienten und spezielle Isolierräume für
Krisensituationen. Großzügige Innenhöfe bieten den
Patienten die Möglichkeit, sich im Freien aufzuhalten.

Die Erschließung des Gebäudes erfolgt über vier
zentral gelegene Treppenhäuser und zwei Aufzügen. Einer
der Aufzüge befindet sich am Haupteingang, während der
andere Aufzug im Bereich des Anlieferbereichs
platziert ist, um eine effiziente Verteilung der Waren
im Gebäude zu ermöglichen.

Besondere Aufmerksamkeit wird auf die Sicherheit und
Sicherungsaspekte des Neubaus gelegt. Dazu
gehören Schleusenfunktionen, Videoüberwachung,
ausbruchssichere Fenster und Schallschutzmaßnahmen.

ENERGIEKONZEPT
Die Anforderungen des GEG werden eingehalten.

ÄUSSERE ERSCHLIESSUNG / FREIANLAGE
Im Rahmen des Neubaus werden die unmittelbar
angrenzenden Freiflächen neugestaltet und somit in die
bestehende Freianlage und Sicherheitseinrichtungen der
angrenzenden Gebäude 33, 34 und 35 integriert.
Der zentral gelegene Sportplatz in der Außenanlage
kann erhalten bleiben. Es werden nördlich des Neubaus
Stellplätze für 4 KFZ und ein überdachter Stellplatz
für ein Einsatzfahrzeug in Verbindung mit einem
überdachten Fahrradunterstand geschaffen. Der
vorhandene Baumbestand ist gemäß dem vorliegenden
Baumschutzkonzept zu erhalten und zu schützen.

1.3.2 Barrierefreiheit
Der Zugang zum Gebäude ist umlaufend ebenerdig. Das
gesamte Gebäude wird barrierefrei nach DIN
18040- Teil 1 errichtet. Ein rollstuhlgerechtes WC im
Erdgeschoss am Haupteingang wir ebenfalls neu
geschaffen, sowie zwei Aufzugsanlagen barrierefrei
nach DIN EN 81-70.

1.3.3 Gründung / Grundwasser
Die Gründung des Neubaus erfolgt über eine eine
kombinierte Pfahl-Platten-Gründung (5cm
Sauberkeitsschicht 41cm Schaumglasschotter,
Kiestragschicht und ca. 150 Pfähle), auf dem eine 40cm
starke Bodenplatte betoniert wird. Durch den maximal
gemessenen Grundwasserstand zgl. 50cm
Sicherheitszuschlag (Bemessungswasserstand 433,90 m ü
NHN dem abfallenden Gelände folgend) wird auf
eine Unterkellerung verzichtet.

1.3.4 Materialien
1.3.4.1.Außenwände
Die tragenden Außenwände werden in Beton erstellt. Die
Fassaden sind mit Verblendmauerwerk geplant,
dieInnenseiten der Außenwände werden verputzt.
Außentüren und Fenster Aluminiumelemente gem.
GEG-Berechnung. Sonnenschutz durch Senkrechtmarkisen.
Fluchttüren nach außen als opake oder
verglaste Türen.

1.3.4.2 Innenwände
Tragende Innenwände und Stützen werden in Beton
hergestellt, verputzt und gestrichen. Im Sanitärbereich
zum Teil GK-Wände gefliest. Innenfenster und Türen aus
Aluminium bzw. aus Stahlblockzargen und
Holztürblättern. Die Türen in die Intensivzimmer
werden als Hochsicherheitstüren ausgeführt.

1.3.4.3 Decken
Die Geschoßdecken werden als Betondecken ausgebildet.
Alle Räume außer den Technikräumen erhalten
abgehängte Decken bzw. Akustikdecken, die als gelochte
GK-Platten ausgeführt werden. Im Bereich der
Mehrzweckhalle wird eine geschlitzte Holzelemente
ausgeführt. Fußbodenaufbau: schwimmender Estrich,
Fußbodenheizung.
Beläge: Naturstein im Foyer, den Fluren,
Büroräumlichkeiten für das Personal und den
Aufenhaltsbereichen,
Fliesen in den Sanitärräumen, Nasszellen und
Lagerräumen. Beschichtung in Technikräumen

1.3.4.4 Dächer
Das Dach wird als extensiv begrüntes Dach mit einer
PV-Anlage ausgeführt, Oberlichter und Rauch- und
Wärmeabzugsanlagen (RWA) sind ebenfalls geplant. Die
Attika ist in einer Höhe geplant, dass sie die
Funktion der Absturzsicherung übernimmt.

1.3.4.5 Baukonstruktive Einbauten
Die Patientenzimmer und der Flur erhalten Einbaumöbel
in Eiche hell vom Schreiner. In diese Möbel werden
zum Teil technische Einrichtungen (Lüftungsleitungen,
Feuerlöscher, ...) eingebaut.

1.4 Technische Ausstattung
1.4.1 Gewerk Heizung / Kälte:
Die Wärmeerzeugung erfolgt über eine Übergabestation
welche an das zentrale Nahwärmenetz
angeschlossen ist.
Die Nahwärmeleitungen werden im Rahmen einer
Vorabmaßnahme auf das Baufeld geführt. Die Verlegung
außerhalb des Gebäudes bis in das Haus erfolgt durch
das Gewerk Rohbau. Sodass sich der
Übergabepunkt nach der Hauseinführung im Gebäude
befindet. Versorgt wird das Nahwärmenetz über eine
im Bestand befindliche Heizzentrale. Die
Übergabestation befinden sich im Technikraum Heizung.
Vom Hausanschluss bis zum Verteileraufbau ist alles in
geschweißtem Schwarzrohr geplant.
Ab dem Verteiler, bzw. sobald es die Dimension zu
lässt (<=50DN) ist Edelstahlrohr mit Pressfittings
geplant.
Für das Heizungsnetz ist auch die Stockwerksverteilung
im Edelstahlrohr gepresst geplant. Für das
Kühlwasserrohrnetz sind die gleichen Materialien
geplant.  lle Leitungen sind entsprechend den Vorgaben
des GEG zu dämmen. Als Wärmeübertragung im Gebäude ist
vollflächig eine Fußbodenheizung im
Niedertemperatursystem mit Einzelraumregelung
vorgesehen.

1.4.2 Gewerk Sanitär:
Die Wasser und Abwasseranschlüsse werden Gebäudeweise
hergestellt über das Gewerk Tiefbau. Die
Wasserverteilung im Haus erfolgt im Edelstahlrohr
Presssystem gedämmt entsprechende dem GEG. Die
Installation in Vorwänden erfolgt ebenfalls in
Edelstahlrohr, dies wird aufgrund der Langlebigkeit des
Werkstoffes so gemacht.Die
Regenwasserhauptentwässerung erfolgt innenliegend als
Freispiegelentwässerung und ist entsprechend den
gesetzlichen Vorgaben gegen Schwitzwasser zu
schützen. Die Notentwässerung des Hauptdaches erfolgt
über Attikaspeier. Alle
Notentwässerungsanschlüsse von Innenhöfen erfolgen
innenliegend, werden entsprechend der gesetzlichen
Vorgaben gegen Schwitzwasser gedämmt und werden im EG
über Erdreich aus der Fassade geführt.
Schmutzwasserleitungen erfolgen ebenfalls innenliegend
entsprechend den planerischen Vorgaben.
Einrichtungsgegenstände sind entsprechend den
architektonischen Planungen und der Bemusterungsmappe
Sanitär vorzusehen.
Für die Feuerlöschtechnik gibt es an jedem notwendigen
Treppenhaus eine in der Fassade integrierte
Einspeisestelle. Von dort aus sind trockene
Feuerlöschleitungen im Treppenhaus verlegt mit je einer
Entnahmestelle pro Stockwerk. Die Entlüftungsleitung
wird über Dach geführt.

1.4.3 Gewerk Lüftung:
Das Gebäude ist maschinell über Zentrale RLT-Anlage
mit Wärmerückgewinnung be- und entlüftet.
Teilweise sind Räume auch ohne maschinelle Lüftung
vorgesehen, diese Räumlichkeiten werden über
Fensterlüftung gelüftet.
Die Luft wir im Lüftungsgerät zentral konditioniert
und über den Fernwärmeanschluss vorgeheizt und im
Sommer mittels adiabater Kühlung gekühlt.
Die Außenluftansaugung erfolgt über die Fassade, die
Fortluft wird in einem Steigschacht über Dach geführt
aufgrund der Geruchsbelastung der Abluft.

1.4.4 Gewerk MSR-Technik:
Für die Regelung der ISP's sind digitale Regelsysteme
in BACnet-Technik vorgesehen. Sämtliche Regel- und
Automationsgeräte werden in die Schaltschränke
eingebaut. Ein GLT-System wird nicht ausgeschreiben,
die
Aufschaltung der BACnet-Datenpunkte erfolgt auf das
vorhandene GLT-System auf der Liegenschaft. Die
Bedienung kann auch über die Visualisierung der
DDC-Technik vor Ort bzw. über mobile TP erfolgen. Das
Gewerk Gebäudeautomation beinhaltet keine Verkabelung
der regeltechnischen Komponenten, sondern nur
die elektrischen Anschlussarbeiten. Des Weiteren wird
von der MSR-Technik eine Schnittstelle zum
Aufschalten von Datenpunkte welche über KNX kommen zur
Verfügung gestellt.

1.4.5 Starkstromanlagen / Eigenstromversorgungsanlagen
PV
Der Neubau wird in die internen Versorgungsnetze der
ZfP eingebunden. Im Zuge einer Vorabmaßnahme
werden die erforderlichen Leerrohrtrassen bis ins
Baufeld vorbereitet. Die Stromleitungen werden im Zuge
der Vorabmaßnahme bis aufs Baufeld verlegt. Über diese
Leitungen wird auch die Baustromversorgung für
die Baustelle bereitgestellt. Für die Telefon, EDV,
BMA und Antennen Anbindung müssen Leitungen von
Bestandsgebäuden bis in den Neubau verlegt werden.
Die Elektroinstallation wird entsprechend der
aktuellen DIN- und VDE Normen sowie LAR errichtet. Die
Verkabelung im Gebäude erfolgt mittels Leerrohren im
Bereich von Betonwänden, mittels Leitungen im
Bereich von abgehängten Decken. Transportwege für
Schaltschränke etc. sind nur in dem Maße vorhanden,
als dass die vorhanden Flure genutzt werden können. Es
sind keine zusätzlichen Einbauöffnungen oder
dergleichen vorhanden.
Im EG sind die NSHV, BMZ, SiBel ZB Anlage, Serverraum
angeordnet. In jedem Stockwerk und jeder
Nutzungseinheit gibt es zudem Elektrounterverteiler.
Im Gebäude werden zwei parallele Stromnetze
aufgebaut (AV-Netz und in Anlehnung an SV Netz).
Die Beleuchtungsanlage wird mit LED Leuchten
realisiert, welche in Teilbereichen dimmbar ausgeführt
werden. Die Sicherheitsbeleuchtung gemäß VDE 0108-100
wird als Zentralbatterie Anlage mit
Einzel-Leuchtenüberwachung im Mischbetrieb ausgelegt.
Die Rettungswegkennzeichnung erfolgt mittels
selbstleuchtender Rettungswegkennzeichenleuchten. Für
die Ausleuchtung der Flucht- und Rettungswege
werden Leuchten eingesetzt, welche durch werkseitig in
die Leuchten eingesetzte Notlichtbausteine als Not-
und Nutzbeleuchtung verwendet werden können.
In jedem Treppenhaus wird zur Rauchableitung eine RWA
Anlage eingebaut.
Das Gebäude wird mit einer äußeren Blitzschutzanlage
ausgestattet. Die Trennstellen werden auf dem Dach
angebracht. Als Erdungsanlage werden Ring- und
Fundamenterder eingesetzt. Sämtliche Leitungen die ins
Gebäude eingeführt werden, werden über einen
entsprechenden Blitz- Überspannungsschutz geführt.
Für das Gebäude wurde einen Brandschutznachweis
erstellt, der zwingend einzuhalten ist. Die
Anforderungen daraus sind in der Leistungsbeschreibung
berücksichtigt.
Vom Auftraggeber werden Ausführungspläne,
Stromkreislisten und Schemata zur Verfügung gestellt.
Stromlaufpläne, Fertigungs- Werkpläne,
Leerrohreinlegepläne sind vom AN zu leisten.
Auf dem extensiv begrünten Dach wird eine PV Anlage
installiert

1.4.6 Fernmelde- und kommunikationstechnische Anlagen
Im gesamten Gebäude werden Cat. 7 Leitungen für eine
stockwerksübergreifende strukturierte Verkabelung
vorgesehen.
Das Gebäude wird mit einem Zutrittskontrollsystem
Fabrikat KABA an den Außentüren und teilweise an
Türen im Innenbereich ausgestattet.
Das Gebäude wird mit einer BMA Fabrikat Hekatron
Kategorie 1 gemäß DIN 14675 und DIN VDE 0833-2
und 0833-1 ausgestattet. Die interne Alarmierung
erfolgt im Patientenbereich als stiller Alarm auf die
DECT
Telefone des Personals. In allen anderen Bereichen
wird akustisch alarmiert. Im Gebäude wird eine
Unterzentrale installiert, welche auf den
Zentralenring eingebunden wird.
In allen öffentlichen WCs, Patientenzimmern,
Aufenthaltsräumen für Patienten usw. wird eine
Lichtrufanlage
gemäß DIN VDE 0834 installiert. Die Rufe der
Lichtrufanlage werden mittels ESPA Schnittstelle auf
die
DECT Telefone des Personals weitergeleitet.

1.4.7 Gebäude- und Anlagenautomation
Im Gebäude wird ein KNX Bus zur Steuerung der
Raumtemperatur und des Sonnenschutzes errichtet.
Störmeldungen werden "im Feld" über den KNX gesammelt
und an die GLT weitergeleitet.

1.4.8 Sonstige Maßnahmen für technische Anlagen
Der Baustrom wird am Internen Stromnetz der ZfP
angeschlossen. Es gibt außerhalb des Gebäudes und
innerhalb des Gebäudes Baustromverteiler. In den
einzelnen Stockwerk werden Baustromverteiler und
Steckdosenverteiler aufgestellt. Im Gebäude gibt es
eine Baustellenbeleuchtung in den Fluren und
Treppenhäusern.

1.4.9 Technische Anlagen im Außenanlagen
Im Zuge der Außenanlagenarbeiten werden Straßen und
Wege mittels Mastleuchten beleuchtet. An
verschiedene Stellen werden Energiepoller aufgestellt.

1.5 Leistungsumfang / Leistungsbereiche:
LB 00 Sicherheitseinrichtungen, Baustelleneinrichtung
LB 02 Erdarbeiten
LB 06 Spezialtiefbauarbeiten
LB 12 Mauerarbeiten
LB 13 Betonarbeiten
LB 17 Stahlbauarbeiten
LB 18 Abdichtungsarbeiten
LB 23 Putz- u. Stuckarbeiten, Wärmedämmsysteme
LB 25 Estricharbeiten
LB 34 Maler- u. Lackierarbeiten - Beschichtungen
LB 87 Abfallentsorgung, Verwertung u. Beseitigung
LB 91 Stundenlohnarbeiten
LB 98 Witterungsschutzmaßnahmen
LB TGA (HLS) Ver- / Entsorgungsleistungen
LB TGA Elektro
LB Tiefbau Erd- u. Kanalarbeiten

2. SONSTIGE WEITERE BESONDERE VERTRAGSBEDINGUNGEN

2.1 Übergabe von Ausführungszeichnungen
Der AN erhält die für sein Gewerk relevanten
Ausführungszeichnungen
- 1-fach in Datenform (dwg- sowie pdf-Format)

2.2 Baufristenplan
Der Auftragnehmer hat einen Baufristenplan als
detaillierten Balkenterminplan über seine vertraglichen
Leistungen zu erstellen, anhand dessen die Einhaltung
der Vertragsfristen nachgewiesen und überwacht
werden können. Die Vertragsfristen aus den Besonderen
Vertragsbedingungen müssen bei der Erstellung
berücksichtigt werden. Die Festlegungen des
Auftraggebers, u. A. zur baufachlichen oder
terminlichen
Koordinierung mit den übrigen Leistungsbereichen, sind
zu berücksichtigen. Der Baufristenplan ist
mindestens wöchentlich fortzuführen. Bei Änderungen
der Vertragsfristen oder bei erheblichen
Abweichungen von sonstigen Festlegungen ist der Plan
durch den Auftragnehmer unverzüglich zu
überarbeiten.
Der Plan ist dem Auftraggeber 12 Werktage nach
Auftragserteilung, nach Überarbeitungen jedoch
unverzüglich, jeweils in einfacher Fertigung in
Papierform und digital im pdf-Format zu übergeben.

2.3 Ausführungszeiten
Alle Arbeiten sind von Montag bis Freitag zwischen
07:00 und 19:00 Uhr auszuführen.
Sollte der Auftragnehmer zur Einhaltung der
vereinbarten Fertigstellungsfristen Wochenendarbeit,
Überstunden sowie 2-Schicht-Betrieb vorsehen, so sind
die entsprechenden Maßnahmen vom AN
eigenverantwortlich zu planen und vorher mit der
Bauüberwachung des AG abzustimmen.

2.4 Sicherheit und Gesundheitsschutz auf der Baustelle
Die Baustelle unterliegt den Bestimmungen der
Baustellenverordnung. Der Auftragnehmer und seine
Beschäftigten haben den Anweisungen der Bauüberwachung
bezüglich des Sicherheits- und
Gesundheitsschutzes zu folgen und insbesondere an der
Eingangsunterweisung durch den Sicherheits- und
Gesundheitsschutzkoordinator teilzunehmen.

2.5 Zufahrten und Verkehrswege
Die Baustellenzufahrt erfolgt ausschließlich über die
Straße "Weingartshoferstraße" von dort erfolgt der
Zugang zum Baufeld über die Einfahrt am großen
Parkplatz der ZfP. Es besteht eine Wendemöglichkeit auf
der Baustelleneinrichtungsfläche.Beim Einsatz von
Maschinen und Geräten ist auf die Platzverhältnisse,
Belastbarkeit der Zufahrt (Versorgungsleitungen im
Erdreich) usw. zu achten.
Verschmutzungen der öffentlichen Verkehrswege, v.a. im
Bereich der Baustellenausfahrt, sind unverzüglich
zu beseitigen.

Es wird speziell darauf hingewiesen, dass im Bereich
des Klinikgeländes, insbesondere im Bereich der
kompletten Baustellenzufahrt, nur
Schrittgeschwindigkeit gefahren werden darf!
Innerhalb des Klinikgeländes werden insbesondere auch
Patienten behandelt, die Gefahrensituationen im
Straßenverkehr nicht realistisch einschätzen können.
Um Gefahren für diese Menschen auszuschließen,
werden Firmen, Arbeiter, Zulieferer, etc., die sich
wiederholt nicht an die Vorgabe der
Schrittgeschwindigkeit halten, des Geländes verwiesen!
Nachteile, die sich hieraus ergeben, gehen zu Lasten
der Firma.

2.6 Baustelleneinrichtung, Lager- und Arbeitsplätze
Ein Plan mit Vorschlägen zur Baustelleneinrichtung,
Lager- und Arbeitsplätzen, Zufahrten und
Verkehrswegen liegt bei. Der
Baustelleineinrichtungsplan für das eigene Gewerk ist
auf dieser Grundlage zu
erstellen und der Bauüberwachung 12 Werktage nach
Auftragserteilung, nach Überarbeitungen aber
unverzüglich jeweils in einfacher Fertigung in
Papierform und digital im pdf-Format zu übergeben. Beim
Einsatz von Maschinen und Geräten ist auf die
Platzverhältnisse, Belastbarkeit der Zufahrt
(Versorgungsleitungen im Erdreich) usw. zu achten.
Durch die Platzverhältnisse kann nur begrenzt Material
gelagert werden. Lager- und Arbeitsflächen werden im
Rahmen der in dem Baustellenlageplan in der Anlage
gekennzeichneten Flächen bereitgestellt und von der
Bauüberwachung des Auftraggebers zugewiesen. Ein
Anspruch des Auftragnehmers auf Flächenkontingente der
Baustelleneinrichtungsfläche besteht nicht. Sollte
die in dem beiliegenden Lageplan ausgewiesene Fläche
nicht ausreichen, so sind die Materialtransporte
dementsprechend zeitgenau zu takten. Auf allen Flächen
außerhalb der vom Auftraggeber ausgewiesenen
Baustelleneinrichtungsfläche ist das Lagern, auch
temporär, strengstens verboten.Lager- und Arbeitsräume
im Inneren des Gebäudes stehen nicht zur Verfügung und
dürfen als solche auch nicht hergerichtet werden.
Auf die Belange der Baumschutzes ist zu achten.

2.7 Brandschutz
Bei feuergefährlichen Arbeiten wie Schweiß-, Flex- und
Brennarbeiten sowie dem Hantieren mit leicht
entzündlichen und/oder explosiven Stoffen sind
sämtliche Sicherheitsmaßnahmen wie das Bereitstellen
von
Feuerlöschern, Wasser, Sand, etc. einzuhalten. Der
Auftragnehmer hat dabei eine verantwortliche
Brandwache zu benennen. Die Lagerung leicht
entzündlicher und/oder explosiver Materialien
(Treibstoff etc.)
ist im gesamten Gelände verboten.

2.8 Parkplätze
Auf der BE-Fläche stehen Parkplätze für die
Anlieferung von Material und für Montagefahrzeuge in
begrenzetem Umfang zur Verfügung. An der Straße die
als Zufahrtsstraße dient, darf nicht geparkt werden.
Es ist darauf zu achten, dass die Zufahrt zur
Gärnterei des ZFP durchgängig gewährleistet ist. Der
AN hat
eigenverantwortlich für seine Arbeiter geeignete
Parkplätze zu organisieren.

2.9 Firmenverantwortlicher
Die Arbeiten müssen von einem fachlich geeigneten
Vorgesetzten geleitet und beaufsichtigt werden, welcher
ausreichende Kenntnisse über die arbeitssichere
Durchführung hat, handlungsbevollmächtigt und
weisungsbefugt ist, und während der Ausführung aller
Arbeiten ständig auf der Baustelle anwesend sein
muss. Das Führungspersonal (Bauleiter, Poliere etc.)
der ausführenden Firmen muss der deutschen Sprache
sowohl im Mündlichen als auch im Schriftlichen mächtig
sein. Ein Wechsel der Baustellenbesetzung,
insbesondere Führungspersonal wie Oberbauleiter,
Bauleiter, Poliere etc., ist dem Auftraggeber
unverzüglich
anzuzeigen.

2.10 Bautageberichte
Bautagesberichte sind täglich zu führen und der
Objektüberwachung wöchentlich unaufgefordert im
Original
vorzulegen. Die Bautagesberichte sind zu
unterschreiben. Die Bautagesberichte müssen alle
Angaben
enthalten, die für die Ausführung und Abrechnung von
Bedeutung sein können, insbesondere über Wetter,
Temperaturen, Zahl und Art der auf der Baustelle
beschäftigten Arbeitskräfte, Zahl und Art der
eingesetzten
Großgeräte, Art, Umfang und Ort der geleisteten
Arbeiten mit den wesentlichen Angaben über den
Baufortschritt (Beginn und Ende von Leistungen
größeren Umfangs und dgl.), Abnahmen nach § 12 Nr. 2
VOB/B, Behinderung und Unterbrechung der Ausführung,
Arbeitseinstellung mit Angabe der Gründe, Unfälle
und sonstige wichtige Vorfälle. Die Form der
Bautagesberichte ist mit der Objektüberwachung
abzustimmen.
Eintragungen in den Bautagesberichten bzw. dem
Baustellentagebuch gelten nicht als Behinderungs-,
Bedenken- oder Mehrkostenanzeigen.

2.11 Rest- und Abfallstoffe
Das Verbrennen von Verpackungsresten und anderen
Baustellenabfällen auf dem Baugrundstück ist
strengstens untersagt. Baustellenabfälle sind, sofern
sie nicht in dafür vorgesehenen geeigneten Behältern
untergebracht sind, täglich aus dem Gebäude zu
entfernen. Die Bauschuttbeseitigung (gemäß VOB) ist
wöchentlich vorzunehmen. Dennoch vorgefundener Müll,
Baustellenabfälle sowie Bauschutt sind auf
Anordnung der Bauüberwachung mit einer Nachfrist von
48 Stunden zu entfernen. Geschieht dies nicht, ist
die Bauüberwachung berechtigt, ohneweitere
Aufforderung eine Schuttbeseitigung auf Kosten des AN
zu
veranlassen. Der Müll / Bauschutt ist unter Einhaltung
der aktuellen Abfallgesetzgebung ordnungsgemäß
entsorgen. Die Bauüberwachung ist berechtigt, sich die
entsprechenden Nachweise vorlegen zu lassen. Die
Fluchtwege der Baustelle sind stets freizuhalten.

2.12 Materiallieferungen
Die Einhaltung aller Anforderungen, z.B. für Zufahrt,
Einhaltung der täglichen Arbeitszeiten, etc. gelten
analog
auch für Lieferfahrzeuge. Der AN ist für die
Einhaltung der Anforderungen verantwortlich.
Anlieferungen über
einen längeren Zeitraum sind vorab mit der
Bauüberwachung abzustimmen.

2.13 Produktangaben Bieter
Produktdatenblätter, Zulassungen und sonstige
Nachweise sowie Muster sind spätestens innerhalb von 6
Tagen nach Aufforderung vorzulegen.

2.14 Angaben über Bauart, Bauteil, Baustoff
Mit den im Leistungsverzeichnis enthaltenen Angaben
über Bauart, Bauteil, Baustoff und Abmessungen
gelten auch der Herstellungsvorgang und -ablauf bis
zur fertigen Leistung unter Zugrundelegung der
anerkannten Regeln der Technik und der gesetzlichen
und behördlichen Vorschriften als beschrieben.
Hierbei bedeutet Bauart das Herstellen durch
Zusammenfügen der Stoffe und Bauteile bis zur fertigen
Leistung.

2.15 Einbau und Lieferung Stoffe
Alle Leistungen umfassen neben dem Einbau auch die
Lieferung der dazugehörigen Stoffe und Bauteile
einschl. Abladen, Vertragen und Lagern auf der
Baustelle, wenn in der Leistungsbeschreibung nichts
anderes
vorgeschrieben ist.

3. WEITERE ZUSÄTZL. VERTRAGSBEDINGUNGEN - ALLGEMEIN
3.1 Baustelleneinrichtung
3.1.1 Öffentliche Verkehrsflächen
Die Inanspruchnahme öffentlicher Verkehrsflächen darf
nur nach Genehmigung durch das Amt für öffentliche
Ordnung erfolgen. Entsprechende Antragsstellungen,
-bearbeitungen etc. sind vom Auftragnehmer
eigenverantwortlich durchzuführen und bedürfen einer
Zustimmung des AGs. Alle mit dem Antragsverfahren
und der Nutzung der Flächen verbunden Kosten
(Genehmigungsgebühren etc.) werden nicht gesondert
vergütet und sind in die nachfolgend aufgeführten
Leistungspositionen einzurechnen.

3.1.2 Abfallbeseitigung
Enthält die Leistungsbeschreibung die Verpflichtung
von z.B. Ausbau, Abbruch oder Ersetzen von Stoffen /
Bauteilen, so gehören zur vertraglichen Leistung auch
das Laden und / oder der Transport des zu
entsorgenden Abbruchmaterials von der Ausbaustelle bis
zu dem vom AG benannten Lagerplatz sowie das
Lagern und Sortieren. Enthält die
Leistungsbeschreibung die Verpflichtung zur
fachgerechten Entsorgung
des Abfalls (nur bei schadstofffreiem Abfallmaterial),
so wird das Material Eigentum des AN. Das
fachgerechte Entsorgen von Einbauteilen beinhaltet
immer Zwischenlagerkosten, Abfuhr und
Deponiegebühren, falls in der jeweiligen Position
nicht anders beschrieben. Die Kosten für die
fachgerechte
Entsorgung sind in den Einheitspreisen einzurechnen.
Die Aufstellung von Containern im Bereich der
Baustelleneinrichtung ist möglich. Die Organisation
obliegt dem AN und ist mit der Bauüberwachung unter
Vorlage eines Baustelleneinrichtungsplans abzustimmen.

3.2 Toleranzen
Angaben zu erhöhten Toleranzen werden im
Leistungsverzeichnis als Hinweis oder in den einzelnen
Positionen angeführt.

3.3 Aufmaß u. Abrechnung
3.3.1 Aufmaß
Das Aufmaß ist zusammen mit dem bauüberwachenden
Architekten oder dessen Vertreter durchzuführen
(gemeinsames Aufmaß). Nachträglich eingereichte
Aufmaßunterlagen für Mengen, die nicht mehr
nachprüfbar sind, können nur im Einzelfall anerkannt
werden. Die Aufmaßbegehung muss durch den AN
mindestens 3 Werktage zuvor angekündigt werden.

3.3.2 Abrechnungspläne
Abrechnungspläne sind in kopierfähiger Form vom
Auftragnehmer zu erstellen und den Aufmaßblättern
beizulegen. Die Abrechnungspläne müssen
erforderlichenfalls auch Detailzeichnungen enthalten.

3.3.3 Rechnungen
Abschlags- u. Schlussrechnungen sind generell
kumuliert aufzustellen. Dies gilt auch für die Aufmaße.

3.4 Ausführungszeit
Die Gesamtbaumaßnahme findet von Oktober 2025 bis Ende
März 2028 statt.

4. TECHNISCHE ANGABEN
4.1 Techn. Betriebsmittel
Es ist nicht geplant, bauseits einen Kran zu stellen.
Sollte der AN für seine eigenen Arbeiten einen Kran als
erforderlich ansehen, sind die Kosten hierfür (inkl.
Fundamentierung sowie Wiederherstellen der Flächen
nach
Kranabbau) in die Einheitspreise einzurechnen. Ein
Vorhalten für andere Firmen ist nicht vorgesehen.

4.2 Gerüste
Ein Arbeits- u. Schutzgerüst DIN EN 12811-1 und DIN
4420-1 wird erst im Anschluß an die Rohbauarbeiten
gestellt.

*Hinweis*
Allgemeine Vorbemerkungen

Aufgrund des Bauablaufs auf dem Dach muss die Montage
der Anlage Gewerke- und Zeitabhängig
koordniniert erfolgen.
Die Montage der Unterkonstruktion erfolgt vom AN PV,
das Aufbringen des Substrates erfolgt durch den
Dachabdichter. Das Aufbringen des Substrates erfolgt
parallel zur Montage der Unterkonstruktion.

Die Arbeiten müssen daher in Abhängigkeit von der
Witterung im Zeitraum vom ca. 15.03.2027 bis
04.05.2027 erfolgen.

Der Inbetriebnahmetermin kann nicht sofort nach
Montage erfolgen und ist abhängig von der
bauseitigen Anlagenzertifizierung gem NELEV

Inbetriebnahme nach Zertifizierung voraussichtlich in
2028.

Das Gebäude ist zum Zeitpunkt der Monatgearbeiten der
PV Anlage komplett eingerüstet. Die Attika ist in
einer Höhe geplant, dass sie die Funktion der
Absturzsicherung übernimmt.
Der Zugang auf das Dach erfolgt entweder über die
Gerüsttreppentürme oder über die Dachausstiegsluken
im 2. OG.
Ein Kran für Materialtransport wird vom Bauherren
nicht zur Verfügung gestellt.

Das Gebäude hat eine Höhe bis OK Attika von 14,22m
die Attika hat eine Höhe von ca, 1,15m

Den Ausschreibungsunterlagen liegen folgende Pläne bei
Dachaufsicht mit Tabu bereichen
Dachbelegungsplan aus aktueller Planung
Schnitt Dachaufbau

### Titel 01 PV Module und Zubehör

*Hinweis*
Vorbemerkungen

In diesem Titel sind alle Kosten für die PV Module, der
Unterkonstruktion und der Verkabelung zu
berücksichtigen.

Die Verkabelung von den PV Modulen zu den
Wechselrichtern
und Verteilungen etc. hat in UV beständigen
geschlossenen
Verlegesystemen zu erfolgen.

Für die Auslegung der Anlage stehen die dem
Leistungsverzeichnis beigefügten Pläne zur Verfügung.

Bei Auftragserteilung müssen innerhalb von 14 Tagen
Detailzeichnungen, Montagepläne, Dachaufsicht,
Belegungsplan und Detailplan Aufständerung sowie
Stücklisten
zur Freigabe vorgelegt werden.

Für die Module ist eine Gewährleistung der
Leistungsparameter
für die Dauer von 10 Jahren mit min. 90 % und 20 Jahre
mit
min. 80 % mit der Angebotsabgabe vorzulegen. Fehlt
dieser
Nachweis, wird das Angebot von der Wertung ohne weitere
Prüfung ausgeschlossen.

Die Montage und Verdrahtung der Solarmodule inkl. UK,
Wechselrichter, Montageplätze
(Wetterschutzkonstruktionen) -
bis einschließlich der Verteilungen am
Gebäudeeintritt, sind
vom AN PV zu erbringen. Die Übergabeklemmstellen zum
ELT-Gewerk befindet sich in den vom AN PV zu
erbringenden
AC-Verteilungen am Gebäudeeintritt.

Dem AN PV wird ein 2-lagig abgedichtetes Flachdach
gemäß
DIN 18531 übergeben.
Die gesamte Dachfläche muss vom AN PV vor Verlegung
des Schutzvlieses einmal komplett abgekehrt werden.
Das Schutzvlies muss auf der gesamten Dachfläche vom AN
PV geliefert und verlegt werden.
Darauf müssen die Dränelemente inkl.Bodenplatten der PV
UK vom AN PV verlegt werden. In Bereichen wo keine PV
Anlage errichtet wird, müssen die Dränelemente
ebenfalls
vom AN PV geliefert und verlegt werden.
Danach wird vom Dachabdichter das Filtervlies verlegt.
Der AN PV kann dann die UK der PV Anlage fertigstellen.
Parallel dazu wird vom Dachabdichter das Substrat
aufgebracht.
Im Anschluss daran kann der AN PV mit dem Aufbau von
Trassen, Verlegung von Leitungen und Montage der PV
Module sowie Wechselrichter beginnen.

**01.1 PV Generator Gründach ca. 218,5 kWp**
PV Generator Gründach ca. 218,5 kWp

Bestehend aus:

Strangverkabelung
PV Module
Unterkonstruktion
Trenn und Schutzvlies
Drainschicht
notwendigem Befestigungsmaterial
notwendige Verlegesysteme für AC, DC und
Schwachstromleitungen

Trenn-, Schutzvlies
flächendeckend auf dem gesamten Dach liefern und als
Schutz
der Dachabdichtung/Wurzelschutzbahn vor mechanischer
Beanspruchung bzw. bei Materialunverträglichkeit gemäß
DIN
18531-2, mit 10 cm Überlappung fachgerecht verlegen.

Material: 100 % Recycling-Kunststofffasern
Festigkeitsklasse: GRK 2
Dicke ca. 4,0 mm
Gewicht: mind. 500 g/m²

Drän- und Wasserspeicherelement passend zur UK
Dränelement flächendeckend auf dem gesamten Dach
liefern
und einbauen.

Material: HDPE-Recycling-Regenerat
Nenndicke: ca. 25 mm
Flächengewicht: ca. 1,35 kg/m²
Öffnungen zur Belüftung und Diffusion, trittstabil,
max. Druckfestigkeit unverfüllt: 200 kN/m²
Entwässerungsleistung geprüft nach DIN EN ISO 12958
bei 2% Gefälle: ca. 1,41 l/(m*s)
Füllvolumen (lose): ca. 7,5 l/m²

Unterkonstruktion:
Zum Bau von auflastgehaltenem Solargründach mit
extensiver
Begrünung.
Die PV Module sollen in Ost-West Ausrichtung mit ca.
15°-Neigung aufgeständert werden. Als
Unterkonstruktion muss
ein Dachdurchdringungsfreies Montagesystem angeboten
werden, welches in den Gründachaufbau integriert wird.
Zur
Ballastierung der PV Anlage muss das Substrat des
Dachaufbaus verwendet werden.
Dem AN PV wird ein 2-lagig abgedichtetes Flachdach
nach DIN
18531 übergeben.

Die Montage der Unterkonstruktion erfolgt vom AN PV,
das
Aufbringen des Substrates inkl. Filtervlies erfolgt
durch den
Dachabdichter. Das Aufbringen des Substrates erfolgt
parallel
zur Montage der Unterkonstruktion.
Die maximal zulässige, spezifische Flächenlast (Module
+
Unterkonstruktion + wassergesättigtem Substrat) von
max. 3,0
kN/m² ist einzuhalten.

Strangverkabelung:
Solarleitungen mit einem ausreichend dimensionierten
Querschnitt entsprechend  der ermittelten
Spitzenströme,
jedoch von min 4mm²
Die Leitungen müssen kurz- und erdschlusssicher sein.
Die Fläche aller Verdrahtungsschleifen ist so klein
wie möglich
zu halten.

Im Außenbereich werden grundsätzlich nur Kabelverlege-
und
Kabeltragsysteme aus verzinktem Stahl, Edelstahl oder
Aluminium verwendet.
Als Hauptverlegeweg ist eine geschlossene
Kabelpritsche mit
Deckel ca. 300x60mm (Stahlblech) zu verwenden.

Die erhöhte Korosion an Kontaktstellen
unterschiedlicher
Mateialien ist in der Anlagenplanung zu
berücksichtigen und zu
vermeiden. Alle Systeme müssen in den
Potentialausgleich
blitzstromtragfähig mit einbezogen werden.Auf den
korrekten
Anschluss und die Blitzstromtragfähigkeit der
verwendeten
Komponenten wird besonderst Wert gelegt.
Dabei sind alle potentiellen Scheuerstellen an Kanten
mit
Kantenschutzprofil zu schützen.
An Übergängen und bei Biegungen können - nach
Abstimmung
mit dem AG - flexible Kabelschutzrohe aus Kunststoff
verwendet werden.

Die DC-Leitungen sind grundsätzlich getrennt von
anderen
Leitungen zu verlegen.
Bei Kabelverlege- und Kabeltragsysteme sind für die
Leitungsarten Trennstege vorzusehen (mindestens als
Abtrennung der DC-Seite).

Leitungen welche die Brandwand kreuzen müssen in einem
zugelassenen Brandschutzkanal verlegt werden.

Senkrechte Leitungsführungen müssen über
Zugentlastungen
(Ketten, Seile) so gesichert werden, dass nur die
durch den
Hersteller vorgegebene dauerhafte Zuglast erreicht bzw.
unterschritten wird.

Die Kennzeichnung aller Betriebsmittel und Leitungen
mit
eindeutiger Zuordnung zu den Anlagenteilen in der
Dokumentation (Schaltpläne, Verlegepläne etc.) ist
durchzuführen.
Bei den Stringleitungen müssen die Leitungsenden am
Wechselrichter bzw. Anschlusskästen den jeweiligen
PV-Strängen eindeutig zugeordnet werden können.
Die Kennzeichnung hat in gedruckter und
witterungsbeständiger
Ausführung zu erfolgen.
Provisorische Handbeschriftungen sind zu ersetzen!

Nennspannung (DC) mind. 0,9/1,8 kV
Prüfspannung mind. 6,5kV

PV Module:
Rahmen: eloxiertes Aluminium

Schutzart IP 65
min 3 Bypass-Dioden
Modulwirkungsgrad min 20% bei STC
positive Leistungssortierung
min. 460 Wp/ Modul
max 3% Lichtreflektionen

liefern und mit allem notwendigen Befestigungs- und
Zubehörmaterial montieren.

Anlagengröße in kWp  '.........'

Fabrikat der PV Module '.................'
Typ der PV Module '.................'

Fabrikat der PV Unterkonstruktion '.................'
Typ der PV Unterkonstruktion '.................'
Menge: 1,000 psch

**01.2 Statischer Nachweis Solaraufständerung**
Eine Berechnung der notwendigen Auflast in Kombination
mit
der DIN EN 1991-1-4 inklusive eines objektbezogenen
statischen Nachweises des Gesantsystems ist durch den
AN zu
erbringen.

maximale Belastung durch PV Anlage in kN/m²
'.................'
Menge: 1,000 psch

### Titel 02 Wechselrichter und Zubehör

*Hinweis*
Vorbemerkungen

Im diesem Titel sind alle Kosten für die
Wechselrichter inkl.
Montagekonstruktion zu berücksichtigen.

Es stehen insgesamt 5 Montageorte für Wechselrichter
auf der
Dachfläche zur Verfügung, gem. beigelegtem
Dachaufsichtsplan. An jedem Montageort ist für die
Wechselrichter eine überdachte Montagekonstruktion zu
errichten.

Die Wechselrichter müssen auf den vom AN zu
errichtenden
Wetterschutzkonstruktionen auf dem Gebäudedach montiert
und verkabelt werden.

Die Montage und Verdrahtung der Solarmodule inkl. UK,
Wechselrichter, Montageplätze
(Wetterschutzkonstruktionen)
bis einschließlich der Verteilungen am
Gebäudeeintritt, sind
vom AN PV zu erbringen. Die Übergabeklemmstellen zum
ELT-Gewerk befindet sich in den vom AN PV zu
erbringenden
AC-Verteilungen am Gebäudeeintritt.

Bei Auftragserteilung müssen innerhalb von 14 Tagen
Detailzeichnungen und Montagepläne (Wand-
Aufbauansichten)
über den geplanten Aufbau der Wechselrichter inkl.
kompletter
Verlegesysteme zur Freigabe vorgelegt werden.

Wichtige Hinweise:

Wechselrichter der Marke Huawei dürfen aufgrund
interner
Vorgaben der Zuständigen IT Abteilung (kritische
Infrasturktur)
nicht verwendet werden.
Angebote mit Huawei Wechselrichtern werden von der
Wertung
ausgeschlossen.

Mit dem Angebot einzureichen:
gültiges Einheitenzertifikat inkl. Prüfbericht nach
FGW TR3
Herstellerzertifikat über den Simulationsnachweis nach
FGW
TR 4 anhand validiertem Simulationsmodell (DigSilent
PowerFactory)
Angebote bei denen diese Angaben fehlen, werden von der
Wertung ausgeschlossen.

**02.1 Wechselrichter**
Wechselrichter
Verwendet werden müssen Wechselrichter mit einem Euro
Wirkungsgrad von min.97%, 3-phasige Einspeisung,
Trafolos,
Schnittstelle zur Datenübermittlung an einen
Datenlogger, Mod
Bus Schnittstelle. Einsatz von Wechselrichtern mit
aktiver
Lichtbogenerkennung, -abschaltung und integriertem AC
und
DC Überspannungsschutz.

Überspannungsschutz DC Typ 2
Überspannungsschutz AC Typ 2
Schutzart mind. IP 65
Steuer-/Regelfunktionen (z. B. Wirk-/Blindleistung) zur
Anbindung über EZA-Regelung.
vollumfänglich konform zur VDE-AR-N 4110 (TAR
Mittelspannung)
Wetterschutzkonstruktion

liefern und betriebsfertig auf die
Wetterschutzkonstruktionen
montieren

Abfrage Wechselrichter Fabrikate

angebotene Fabrikate  '.........'
angebotener Typ  '.........'
Menge: 1,000 Psch

### Titel 03 Verteiler, Ü-Schutz und Zubehör

*Hinweis*
Vorbemerkungen

In diesem Titel sind alle Kosten für die
erforderlichen Verteiler
sowie Überspannungsschutz zu berücksichtigen.

Die Überspannungsschutzgeräte sind so aufzubauen, dass
eine
Trennung der Stromkreise für Mess- und Prüfzecke
problemlos
möglich ist.

Es sind alle Leistungen für den Grob- und Mittelschutz
(Typ 1
und 2) sowohl für die AC Seite zu berücksichtige, als
auch für
die Kommunikationsleitungen.

Die Kennzeichnung aller Betriebsmittel und Leitungen
mit
eindeutiger Zuordnung zu den Anlagenteilen in der
Dokumentation (Schaltpläne,
Verlegepläne etc.) ist durchzuführen.
Bei den Stringleitungen müssen die Leitungsenden am
Wechselrichter bzw. Anschlusskästen den jeweiligen
PV-Strängen eindeutig zugeordnet werden können!
Die Kennzeichnung hat in gedruckter und
witterungsbeständiger
Ausführung zu erfolgen.
Provisorische Handbeschriftungen sind zu
ersetzen!

Der Messwanlderschrank inkl. NA Schutz ist beim AN Elt
ausgeschrieben

**03.1 Verteiler AC Gebäudeeintritt**
Verteiler AC Gebäudeeintritt
Angeboten werden müssen vier komplette Feld- oder
Kleinverteiler mit

Überspannungs-Kombiableiter Typ 1+2 mit
Fernmeldekontakt auf der AC Seite
Abgangsklemmen zu Wechselrichtermontageplätzen
Keystonemodul RJ45 Duplex
Überspannungsschutz KAT7
Klemmleiste RS485 zur Anbindung Wechselrichter an
Datenlogger-/Einspeisemanagement
Überspannungsschutz RS485
Sicherungstrenner für die Wechselrichter inkl.
Abgangsklemmen
Anschlussklemmen für AC-Zuleitung vom Wandlerschrank
AC Hauptschalter

liefern und betriebsfertig im Gebäude beim
Gebäudeeintritt
montieren

Fabrikat Blitzschutz AC '.........'
Typ Blitzschutz AC '.........'

Fabrikat Blitzschutz Datenleitung '.........'
Typ Blitzschutz Datenleitung '.........'

Fabrikat Blitzschutz Datenleitung RS 485 '.........'
Typ Blitzschutz Datenleitung RS485 '.........'
Menge: 1,000 psch

**03.2 Datenlogger und Einspeisemanagement**
Datenlogger und Einspeisemanagement
Angeboten werden muss ein Datenlogger passend zu den
angebotenen Wechselrichtern.

min. Anforderungen:

Native Modbus-TCP/IP-Schnittstelle gemäß SunSpec
Informationsmodel (oder ein technisch gleichwertiger,
offen
dokumentierter Standard), herstellerseitig integriert
und ohne
Zusatzkosten für den Betreiber nutzbar.
Lesender Zugriff auf alle relevanten Betriebs-,
Status- und
Messdaten (Leistung, Erträge, Betriebszustand,
Fehlermeldungen, Netzparameter) direkt über die
Schnittstelle möglich.
Kein zusätzliches Gateway (z. B. Solar-Log oder
vergleichbare Drittprodukte) erforderlich.
Keine kostenpflichtigen/lizenzpflichtigen Zusatzmodule
Dritter für den Zugriff notwendig.
Mehrfachverbindungsfähigkeit (gleichzeitiger lesender
Zugriff
durch GLT und weitere Systeme ohne gegenseitige
Blockade).
Updates lokal vor Ort ohne Internet-/Cloud-Zwang
durchführbar (z. B. USB-Stick, lokales Webinterface).
Keine zwingende Herstellercloud-Anbindung für Updates
oder Grundfunktion.

Update-Vorgang und benötigte Tools sind im Angebot zu
beschreiben.

Die vollständige SunSpec-Register-Map (Models, Offsets,
Skalierung) ist mit der Inbetriebnahme zu übergeben.

Einbau in zentralen AC-Verteiler bauseitig gem.
Abstimmung
AN ELT

inkl. passendes Überspannungsschutzgerät für
Datenleitung
inkl. Anschluss an bauseitige Netzwerk-Datendose
notwendige Zähler und Wandler müssen dem AN Elt zum
Einbau im Gebäude Hauptverteiler übergeben werden

liefern und betriebsfertig montieren und einrichten
Menge: 1,000 Psch

**03.3 Verkabelung der Wechselrichter**
Verkabelung der Wechselrichter
In dieser Position muss die Verkabelung zwischen
Wechselrichter und AC Verteiler am Gebäude eintritt
berücksichtigt werden.
Die Verkabelung muss mittels UV beständiger Kabel und
Leitungen erfolgen.
Notwendige Anschlussarbeiten an den Wechselrichtern
und den
AC Verteilern am Gebäudeeintritt sind zu
berücksichtigen.
Notwendige Kabelverlegesysteme sind zu berücksichtigen.
Menge: 1,000 psch

**03.4 Integration in Einspeisemanagement**
Integration in Einspeisemanagement
Zu berücksichtigen ist die Integration und
Parametrierung der
neuen Anlage in ein Einspeisemanagement und die
dahingehende Abstimmung mit dem Nutzer.
Implementierung der neuen Wechselrichter mit genauer
Ortsbezeichnung. Insbesondere sollen hierbei die
Gebäudespezifischen Erträge ablesbar sein.
Abstimmen und Einrichten einer automatischen
Weiterleitung
von Betriebs- und Störbenachrichtigungen an die
Wartungsfirma.

liefern und betriebsfertig montieren und einrichten
Menge: 1,000 psch

### Titel 04 Unterlagen

**04.1 Revisionspläne 3- fach in Ordner/ USB/ digital**
Revisionspläne 3- fach in Ordner/ USB/ digital
Anfertigung von Revisionsplänen in Papierform und
digital, in
deutscher Sprache mit CAD für die komplette elektrische
Anlage/ Anlagenteile, Änderung der Ausführungspläne
während
der Ausführung und Eintragung in die
Installationspläne. Die
Revisionsunterlagen sind laut Vorgabe CAD Handbuch der
ZfP
zu erstellen

Revisionspläne bestehend aus:
Maßstabsgerechte Installationspläne nach Vorgabe der
Ausführungspläne mit Eintragungen Stromkreise,
Verteilerzuordnung etc.Übersichtsschaltplänen,
Schemata,
Blockschaltbild, Kabelspinne über den Aufbau der
Anlagen,
Hauptverbindungsleitungen u. Kabel, unter Angabe von
räumlichen Zuordnungen (Gebäude, Raum etc.)
Stromlaufpläne in aufgelöster Darstellung und
Klemmenbelegungspläne
Schematas aller Systeme
Bedienungsanleitungen, Montageanleitungen,
Installationsanleitungen, Programmieranleitungen,
Datenblätter
Betriebs- und Wartungsanleitungen der/ des Herstellers
Anlagebeschreibung
Meßprotokolle (Schutzmaßnahmen VDE,
Konformitätsbescheinigungen, abZ, VDE- Nachweise o.ä.,
Zertifikate)
Bestell- Listen mit Angabe der Teilenummer und des
Herstellers
Ersatzteil- Listen mit Angabe der Teilenummer und des
Herstellers
Einweisebescheinigungen des/der Hersteller/s, mit
Angabe
der Teilnehmer
Protokolle über Inbetriebnahmen, mit Angabe der
Teilnehmer
Hinweise auf mögliche Gefahren/ Beschädigungen
unterschriebene Übergabebescheinigung von Teilen,
welche
an den Bauherren/ Nutzer übergeben wurden
Errichterbestätigungen VDE, MLAR
Datenträger mit allen Unterlagen
Prüfbericht laut aktuell gültiger VDE 0126-23

Die Unterlagen sind in Ordner mit Inhaltsverzeichnis
versehen
abzuheften. Das Inhaltsverzeichnis ist vor Erstellung
der
Unterlagen bei der Fachbauleitung zur Prüfung und
Freigabe
vorzulegen. Sind Unterlagen mittels CAD oder anderen
Programmen erstellt, sind diese Daten auf Datenträger
mit den
Unterlagen in Papierform einzureichen. Die Daten auf
Datenträger sind in allgemein gängigen Formaten wie
DWG,
DXF, PDF zu liefern. Werden Daten in anderen bzw. für
den
Bauherren nicht zugängliche Datenformaten geliefert,
so sind
die entsprechenden Programme mitzuliefern.

Beschriftung der Ordner:
Revisionsunterlagen PV
2x Nutzer-
1x Bauherr
1x digital USB/ Datenträger

Inhalt:

Installationspläne/ Dachbelegungspläne/ Montagepläne
M 1:50
Schematas
Stromlaufpläne- Aufbaupläne Verteilungen
Messprotokolle
- VDE Messungen 0100-600/ 0105-100
Bescheinigung/ Selbsterklärung
- VDE Bescheinigung- Selbsterklärung
Einweisungs- Übergabebescheinigungen
Inbetriebnahmeprotokolle
(Inhalt Adresse AN, BV, Gewerk, eingewiesen in,
eingewiesene Personen mit Datum und Unterschrift,
Einweiser mit Unterschrift) PV Anlage
Bedienungs- Montageanleitungen, Datenblätter
(Die Bedienungs- Montageanleitungen sind nur im
Projektordner in Papier beizulegen. In allen anderen
Ordner
müssen diese nur auf dem Datenträger vorhanden sein)
- Modulare Einbaugeräte
Software von gelieferten Systemen z.B. Datenlogger
- etc.
Daten digital/ USB/
(Ordnerstruktur wie das vorgegebene Inhaltsverzeichnis
entsprechend ergänzt)

Vorab ist ein Original- Exemplar zu erstellen und der
Fachbauleitung zur Prüfung vorzulegen. Die Vorlage von
Plänen
und Unterlagen zur Prüfung per Mail wird nicht
akzeptiert. Nach
Freigabe durch die Fachbauleitung können die
endgültigen
Exemplar erstellt werden.

Bitte beachten Sie, dass eine rechtsgeschäftliche
Abnahme
solange verweigert wird, bis die Revisionsunterlagen
freigegeben und in der entsprechend geforderten Form
vorliegen.
Menge: 1,000 Psch

**04.2 Zuarbeit Anlagenzertifizierung**
Zuarbeit Anlagenzertifizierung
Im Rahmen der Gesamtzertifizierung durch die ZfP sind
vom
AN alle notwendigen Unterlagen sowie Software-/
Hardwareseitige Unterstützung zur Erfüllung der
Anforderungen
für eine Anlagenzertifizierung gemäß NELEVzu erbringen.
Menge: 1,000 Psch

### Titel 05 Baustelleneinrichtung

**05.1 Baustelleneinrichtung**
Baustelleneinrichtung
Hubgeräte, Arbeitsplatformen, Werkzeuge und sonstige
Betriebsmittel, die zur vertragsgemäßen Montage
erforderlich
sind, auf die Baustelle bringen, bereitstellen und nach
Beendigung der Arbeiten abtransportieren.

Die Leistung ist für die komplette Dauer der Arbeiten
vorzuhalten.
Menge: 1,000 psch

**05.2 Zustandsfeststellung Dachflächen vor Beginn der Arbeiten**
Zustandsfeststellung Dachflächen vor Beginn der
Arbeiten

Vor Beginn der Arbeiten ist durch den AN PV eine
Zustandsfeststellung der Dachfläche durchzuführen,
welche den
Zustand nachweislich schriftlich/ bildlich
dokumentiert. Dieses
Ergebnis ist vor Beginn der Arbeiten an die Bauleitung/
Fachbauleitung schriftlich zu übermitteln. Sofern
Beschädigungen vorhanden sind, sind diese vor Beginn
der
Arbeiten mit der Bauleitung/ Fachbauleitung zu
besichtigen und
festzustellen.

Unterbleibt diese Feststellung gehen alle
Beschädigungen der
Dachflächen/ Dacheindeckung zu Lasten des AN PV.
Menge: 1,000 psch

### Titel 06 Abstimmung Stromversorger

**06.1 Abstimmung Stromversorger**
Abstimmung Stromversorger

Diese Position beinhaltet alle notwendigen
Abstimmungsleistungen mit dem Netzbetreiber, die zur
Inbetriebnahme der PV-Anlage notwendig sind.

Insbesondere sind dabei folgende Punkte mit zu
berücksichtigen:

Anmeldung gem. DIN VDE AR-N 4105
Inbetriebsetzungsauftrag
Registrierung im Marktstammdatenregister
Inbetriebsetzung inkl. Prüfbericht laut aktuell
gültiger VDE
0126-23
Montage FRE
Menge: 1,000 psch

### Titel 07 Wartung

*Hinweis*
Hinweistext Wartung
Bei der Wartung der PV Anlage müssen die
Wartungsleistungen gemäß AMEV und der beiligenden
Arbeitskarte erbracht werden.

Notwendige Steighilfen und Absturzsicherungen müssen
vom
AN PV für die Wartung mit einkalkuliert werden.

Zu jeder Wartung ist eine Dokumentation über die
durchgeführten Leistungen dem AG spätestens mit der
Rechnung einzureichen.
Festgestellte Mängel sind mit Bildern oder
Messergebnissen zu
dokumentieren. Es müssen Vorschläge zur Beseitigung der
Mängel erstellt werden.

**07.1 Wartung im 1. Jahr**
Wartung im 1. Jahr
Wartung der zuvor angebotenen PV Anlage im 1. Jahr
nach der
Abnahme der PV Anlage
Die min. Leistungen wurden im Hinweistext Wartung
aufgeführt.
Menge: 1,000 Psch

**07.2 Wartung im 2. Jahr**
Wartung im 2. Jahr
Wartung der zuvor angebotenen PV Anlage im 2. Jahr
nach der
Abnahme der PV Anlage
Die min. Leistungen wurden im Hinweistext Wartung
aufgeführt.
Menge: 1,000 Psch

**07.3 Wartung im 3. Jahr**
Wartung im 3. Jahr
Wartung der zuvor angebotenen PV Anlage im 3. Jahr
nach der
Abnahme der PV Anlage
Die min. Leistungen wurden im Hinweistext Wartung
aufgeführt.
Menge: 1,000 Psch

**07.4 Wartung im 4. Jahr**
Wartung im 4. Jahr
Wartung der zuvor angebotenen PV Anlage im 4. Jahr
nach der
Abnahme der PV Anlage
Die min. Leistungen wurden im Hinweistext Wartung
aufgeführt.
Menge: 1,000 Psch

**07.5 Wartung im 5. Jahr**
Wartung im 5. Jahr
Wartung der zuvor angebotenen PV Anlage im 5. Jahr
nach der
Abnahme der PV Anlage
Die min. Leistungen wurden im Hinweistext Wartung
aufgeführt.
Menge: 1,000 Psch

USt %: 19,00
